# Muster-Leistungsbeschreibung
Leistungsbeschreibung (GAEB 90, DA81)
Währung: EUR

## Abdichtung von Behältern und Becken nac
Datum: 14.09.25

### Titel 00001 Vorbemerkungen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweis zur Abdichtung von Behältern
und Becken gemäß DIN 18535

Die Hinweise der DIN 18535 zur Abdichtung von
Behältern und Becken sind zu beachten.

Das Bauteil ist so zu bemessen und zu gestalten, dass
Rissbildungen und Rissbreitenänderungen im Untergrund
auf ein für die Abdichtung unschädliches Maß
begrenzt bleiben.
Risse, die zum Einbauzeitpunkt der Abdichtungsschicht
vorhanden sind, sind mit geeigneten Injektionsharzen zu
schließen.

Für das Alter von Betonuntergründen ist DIN 18535-3,
Tabelle 1
zu berücksichtigen.

Die Abdichtungsschicht ist wannenartig und
fehlstellenfrei bis mindestens 150 mm über den
höchsten Wasserstand auszuführen.

Bei Becken mit hochliegend geplantem Wasserstand endet
die Abdichtung an der Außenkante des Beckenkörpers.
Hier ist ggf. ein Anschluss an andere Abdichtungen
herzustellen.

Der Anschluß der Abdichtung an Durchdringungen erfolgt
über Flanschkonstruktionen. Die Flanschflächen
(Flanschbreite > 50 mm) müssen für die Aufnahme der
gewählten Abdichtungsbauart geeignet sein.

*Hinweis*
Hinweis zur Abdichtung von Behältern und
Becken gemäß DIN 18535 (Betofix OS 5b)

Die beschriebene Abdichtung von
Behältern und Becken
wird gemäß DIN 18535 mit der
rissüberbrückenden, mineralischen
Dichtungsschlämme (MDS),
Remmers Betofix OS 5b, hergestellt.

Die Abdichtung ist wirksam gegen von der
Behälterinnenseite einwirkendes Füllwasser
im Innen- und Außenbereich,
Wassereinwirkungsklasse W1-B,
bis zu einer maximalen Füllhöhe von 3 m.

Die Verwendbarkeit ist durch
das allgemein bauaufsichtliche
Prüfzeugnis (AbP PG-MDS) belegt.

*Hinweis*
Hinweis zur Belüftung und zum Befüllen /
Entleeren von Behältern und Becken

Belüftung
Bei der Verarbeitung in geschlossenen Räumen /
Behältern
ist für ausreichende Belüftung zu sorgen, ggf.
Atemschutz tragen.
Bei Bedarf kann die Belüftung durch geeignete Geräte
unterstützt werden.

Befüllen und Entleeren
Nach dem Auftrag der Abdichtung beträgt die Wartezeit
bis zur Befüllung 28 Tage.
Frühzeitiges und zu schnelles Befüllen und Entleeren
des Behälters oder schockartige thermische
Einwirkungen auf die Abdichtungsschicht sind zu
vermeiden.

### Titel 00002 Vorarbeiten

**00002.0001 Kanten und Außenecken brechen**
Kanten und Außenecken mit geeignetem
Gerät ca.10 mm breit anfasen / brechen,
Grate entfernen.
Einheit: lfm

**00002.0002 Untergrundreinigung in Behältern und Becken**
Reinigen der abzudichtenden Flächen.
Der Untergrund muss frei von allen haftungsmindernden
Schichten sein.

Trennmittel, lose Bestandteile, Staub, Absandungen,
Bindemittelanreicherungen, Ausblühungen,
Verschmutzungen
und Mörtelreste sind durch mechanischen Abtrag durch
geeignete Verfahren, wie z.B. Granulatstrahl- oder
Hochdruck-Wasserstrahlverfahren zu entfernen.

Es ist ein absolut staubfreier und tragfähiger
Untergrund herzustellen, der zur Aufnahme der
nachfolgenden Schichten geeignet ist.
Einheit: m2

**00002.0003 Fehlstellen > 5 mm mit schnellabbindendem Dichtmörtel (verschließen)**
*** Bedarfsposition ohne GB
Fehlstellen oder Ausbrüche > 5 mm mit
einem mineralischen, schnell abbindenden,
wasserdichten Mörtel verschließen.

Gewähltes Produkt:
Remmers WP DKS rapid (basic) oder gleichwertig

Produkteigenschaften:
Spannungsarm und rissfrei erhärtend
Sehr gute Haftung zum Untergrund
Schnell abbindend
Hoher Sulfatwiderstand und niedrig wirksamer
Alkaligehalt (SR/NA)

Produktkenndaten:
Schichtdicke Einlagig < 50 mm
Wasseranspruch 10 - 14 % entspricht 2,5 - 3,5 l/25 kg
Wasseraufnahmekoeffizient w24 < 0,1 kg/(m h )
Druckfestigkeit 24 h: > 15 N/mm², 28 d: ca. 30 N/mm²
Erstarrungsbeginn (20 °C) Nach ca. 15 Minuten
Erstarrungsende (20 °C) Nach ca. 20 Minuten
Frischmörtelrohdichte Ca. 1,9 kg/l
Haftzugfestigkeit Gespachtelt: > 2 N/mm²
Geschlämmt: > 1,5 N/mm²
Konsistenz Steif-plastisch bis spachtelfähig

Verbrauch:
Ca. 1,7 kg/m²/mm Schichtdicke
Remmers WP DKS rapid (basic) <0423>
Einheit: St

**00002.0004 Abdichtungsanschluss an Durchdringungen mit Flansch vorbereiten**
*** Bedarfsposition ohne GB
Durchdringungen mit Flansch für den
Anschluss der Abdichtung vorbehandeln.

Flansch mit grobkörnigem Schleifpapier aufrauen, mit
geeignetem Reiniger / Verdünnung gründlich reinigen
und haftungsmindernde Stoffe restlos entfernen.

Auftrag einer zweikomponentigen Epoxidharz-Grundierung
auf der trockenen und sauberen Oberfläche.
Vollflächiges abstreuen der frischen Grundierung mit
feuergetrocknetem Quarzsand.
Grundierung vollständig durchtrocknen lassen.

Gewähltes Produkt:
zur Reinigung:
Remmers Verdünnung V 101 oder gleichwertig

zur Grundierung:
Remmers Epoxy ST 100 oder gleichwertig

zum Abstreuen:
Remmers Quarz 03/08 DF oder gleichwertig

Produkteigenschaften Grundierharz:
Chemisch belastbar
Gute Penetrationsfähigkeit
Weichmacherfrei, nonyl- und alkylphenolfrei
Im ausreagierten Zustand physiologisch unbedenklich

Produktkenndaten Grundierharz:
Im ausreagierten Zustand
Biegezugfestigkeit 23 N/mm² *
Druckfestigkeit 95 N/mm² *

Verbrauch:
Nach Bedarf
Remmers Verdünnung V 101 <0978>
Nach Bedarf, ca. ca. 0,30 - 0,50 kg/m²
Remmers Epoxy ST 100 <1160>
Nach Bedarf
Remmers Quarz 03/08 DF <4406>
Einheit: St

### Titel 00003 Abdichtung von Behältern und Becken nach DIN 18535-3, W1-B

**00003.0001 Kontaktschicht / Kratzspachtelung mit rissüberbrückender MDS (Betofix OS 5b)**
Kontaktschicht herstellen und Lunker, Poren,
Putzrillen oder Fehlstellen < 5 mm
auf mineralischen Untergründen mittels einer
Kratzspachtelung aus einer rissüberbrückenden,
mineralischen Dichtungsschlämme (MDS),
verschließen und egalisieren.

Kratzspachtelung vollständig durchtrocknen lassen.

Gewähltes Produkt:
Remmers Betofix OS 5b oder gleichwertig

Produkteigenschaften:
Frost- und Tauwechselbeständig
Kunststoffmodifiziert
Mehr als 3 mm geprüfte Rissüberbrückung (gemäß DIN
EN 14891)
Kälteelastisch bis -20 °C (B2)
Regenfest nach 2 Stunden
Brandverhalten Klasse E
Maschinell verarbeitbar
Geprüft radondicht

Produktkenndaten:
Regenfestigkeit nach 2 Stunden
Mindestschichtdicke Trocken:
2 mm als OS 5b/OS DI (2-laigig)
2 mm als MDS (2-lagig)
Nass:
2,3 mm als OS 5b/OS DI (2-lagig)
2,3 mm als MDS (2-lagig)
Rissüberbrückung > 3 mm
Rissüberbrückungsklasse B2 (-20°) im OS 5b-System
R1-E nach DIN 18533-1
R1-B nach DIN 18535-1
Wassereinwirkungsklassen W1-E, W2.1-E, W3-E, W4-E
nach DIN 18533-1
W1-B nach DIN 18535-1
Durchtrocknungszeit Ca. 1 d (20 °C, 65 % rel. F.)
Brandverhalten Klasse E
Frischmörtelrohdichte Ca. 1,45 kg/dm³
Haftzugfestigkeit > 1,0 N/mm²
(auch auf geschliffenen Untergründen)

Verbrauch:
Abhängig vom Untergrund,
als Kratzspachtelung ca. 0,5 kg/m²
Remmers Betofix OS 5b <1113>
Einheit: m2

**00003.0002 Abdichten von Innenecken undDurchdringungen mit Fugenband Tape VF(Betofix OS 5b)**
Innenecken und Durchdringungen mit einem hochwertigen,
vliesbeschichtetem Premium-Dichtband auf
NBR Kautschuk-Basis verstärken.

Mineralische, rissüberbrückende Dichtungsschlämme,
auf dem vorbereiteten Untergrund vorlegen,
Fugenband vollflächig verkleben und mit dem
Abdichtungsstoff überarbeiten.

Bei rechtwinkligen Eckbereichen vorgefertigte
Innenecken, bzw. Aussenecken verwenden.
Ansätze sind mit einer Überlappungsbreite
von > 5 cm auszuführen.

An Durchdringungen Dichtmanschette verwenden.

Gewähltes Produkt:
Remmers Tape VF-Serie oder gleichwertig,
zur Verklebung:
Remmers Betofix OS 5b oder gleichwertig.

Produkteigenschaften:
Hochflexibel
Hohes Dehn- und Rückstellvermögen
Spezielle Vliesbeschichtung

Produktkenndaten:
Temperaturbeständigkeit -20 °C bis +90 °C
Dicke 0,65 mm
sd-Wert 5 m
Wasserundurchlässigkeit Ca. 3,0 bar
Höchstzugkraft Quer: 122 %
Längs: 93,6 %
Nach Einwirkung von Flüssigchemikalien
Quer: 131 %
Längs: 111 %
Farbe Blau

Produktkenndaten weichen innerhalb der VF-Serie leicht
voneinander ab, vgl. Angaben Technisches Merkblatt.

Verbrauch:
Ca. 1m/m
Remmers Tape VF 120 <5071>
Ca. 1m/m
Remmers Tape VF 250 <4805>
1 Stk./Innenecke
Remmers Tape VF 100 IC <5074>
1 Stk./Aussenecke
Remmers Tape VF 75 EC <5073>
Remmers Tape VF 350 HC <4804>
Nach Bedarf
Remmers Betofix OS 5b <1113>
Einheit: m

**00003.0003 Abdichtung von Behältern und Becken gemäß DIN 18535-3, W1-B (Betofix OS 5b)**
Abdichtung von Behältern und Becken gemäß
DIN 18535-3, W1-B aus einer rissüberbrückenden,
mineralischen Dichtungsschlämme
(MDS, geprüft nach PG-MDS)
herstellen.

Produkt mindestens zweilagig im
Schlämm-, Spachtel- oder Spritzverfahren auftragen.
Der Auftrag jeder Schicht muss fehlstellenfrei und in
gleichmäßiger Dicke erfolgen.
Aufträge jeweils trocknen lassen.

Mindesttrockenschichtdicke > 2 mm.

Gewähltes Produkt:
Remmers Betofix OS 5b oder gleichwertig

Produkteigenschaften:
Frost- und Tauwechselbeständig
Kunststoffmodifiziert
Mehr als 3 mm geprüfte Rissüberbrückung (gemäß DIN
EN 14891)
Kälteelastisch bis -20 °C (B2)
Regenfest nach 2 Stunden
Brandverhalten Klasse E
Maschinell verarbeitbar
Geprüft radondicht

Produktkenndaten:
Regenfestigkeit nach 2 Stunden
Mindestschichtdicke Trocken:
2 mm als OS 5b/OS DI (2-laigig)
2 mm als MDS (2-lagig)
Nass:
2,3 mm als OS 5b/OS DI (2-lagig)
2,3 mm als MDS (2-lagig)
Rissüberbrückung > 3 mm
Rissüberbrückungsklasse B2 (-20°) im OS 5b-System
R1-E nach DIN 18533-1
R1-B nach DIN 18535-1
Wassereinwirkungsklassen W1-E, W2.1-E, W3-E, W4-E
nach DIN 18533-1
W1-B nach DIN 18535-1
Durchtrocknungszeit Ca. 1 d (20 °C, 65 % rel. F.)
Brandverhalten Klasse E
Frischmörtelrohdichte Ca. 1,45 kg/dm³
Haftzugfestigkeit > 1,0 N/mm²
(auch auf geschliffenen Untergründen)

Verbrauch:
Ca. 3,4 kg/m² bei 2 mm Trockenschichtdicke
Remmers Betofix OS 5b <1113>
Einheit: m2
